# Sanierung und Weiterentwicklung der Stadtteilbibliothek Am Stern in Potsdam Johannes-Kepler-Platz 1
Angebotsaufforderung (GAEB DA XML 3.2, DA83)
Projekt: Bib Am Stern
Projektbezeichnung: Sanierung und Weiterentwicklung der Stadtteilbibliothek Am Stern in Potsdam  Johannes-Kepler-Platz 1
Währung: EUR
Auftraggeber: Kommunaler Immobilien Service (KIS), Eigenbetrieb der Landeshauptstadt Potsda, Friedrich-Ebert-Straße 79/81, 14469 Potsdam
Erstellt mit: AVAPLAN, AVAPLAN win64bit 26.1.0.4335, 09.03.2026

## BAUBESCHREIBUNG
BAUBESCHREIBUNG

Bei dem Baugelände handelt es sich um ein innerstädtisches Grundstück am südlichen Rand des Johannes-Kepler-Platzes in Potsdam. Das Gebäude der Stadtbibliothek wurde Anfang der 1980er Jahre errichtet und gehört zu den stadtbildprägenden Gebäuden des Stadtteils. Das Gebäude wurde bis zur jetzt anstehenden Sanierung dem Namen entsprechend als Stadtteilbibliothek genutzt.
Es handelt sich um eine eingeschossige Stützen Riegelkonstruktion aus Stahlbeton- und Leichtbetonelementen. Die Dachkonstruktion besteht in zeittypischen Bauweise aus einem HP-Schalen-Dach.
Gegenstand der Baumaßnahme ist die geplante Sanierung und Weiterentwicklung der
Stadtteilbibliothek Am Stern. Das Bauvorhaben stellt ein zentrales Vorhaben der
Landeshauptstadt Potsdam am Standort Johannes-Kepler-Platz dar und ist essenziell für die
nachhaltige Sicherung dieser wichtigen Bildungs- und Kultureinrichtung. Das Projekt stärkt
durch die Herstellung uneingeschränkter Barrierefreiheit sowie die Verbesserung der
Nutzungs- und Aufenthaltsqualität insbesondere für vulnerable Gruppen die Zugänglichkeit
und Nutzbarkeit für alle Menschen. Dadurch wird die Einrichtung als Ort des
Zusammenkommens und der sozialen Integration weiterentwickelt und zukunftsfähig gestaltet.
Das Projekt wird u.a. durch das Bundesprogramm zur Sanierung kommunaler Einrichtungen in den Bereichen Sport, Jugend und Kultur sowie durch die Städtebauförderung von Bund und
Land "Sozialer Zusammenhalt" finanziert. Die Fertigstellung der Baumaßnahme hat bis Ende
2026 zu erfolgen.
Ein zentraler Bestandteil der geförderten Baumaßnahme ist die Errichtung eines
Gebäudeanbaus in Richtung Johannes-Kepler-Platz, der eine Erweiterung der Nutzungsflächen sowie eine erhöhte Aufenthaltsqualität ermöglicht. Neben dem Anbau sind die energetische Ertüchtigung sowie weitere Sanierungsmaßnahmen essenzielle Bestandteile des Fördermittelbescheides zur Baumaßnahme. Die energetische Sanierung, Umgestaltung und Weiterentwicklung der Bibliothek ist Teil der geplanten Transformation des Johannes-Kepler-Platzes zu einem Bereich mit erhöhter Aufenthaltsqualität und weiteren Klimaanpassungsmaßnahmen.

Folgende konkrete Maßnahmen sind u.a. vorgesehen:

Gebäudeumbau- und -sanierung und Innenausbau:
•  Ertüchtigung der Gebäudehülle sowie Erneuerung der technischen Anlagen, unter
Verwendung regenerativer Energien. Erreichung Effizienzgebäude-Stufe 55
•  Umbau der Innen- zu einer Außenentwässerung als Anpassung der Regenentwässerung
an Starkregenereignisse
•  Errichtung eines Gebäudeanbaus in Richtung Johannes-Kepler-Platz
•  Energetische Sanierung der Gebäudehülle und Klimaresilienz
•  Barrierefreier Zugang zu allen Nutzungsbereichen durch geeignete bauliche
Maßnahmen.
•  Zukunftsfähige nutzungsspezifische Renovierung der Bibliothek zur Stärkung der
Attraktivität der Einrichtung sowie zur Erhöhung der Nutzungs- und
Aufenthaltsqualität.
•  Ertüchtigung des Wärmedämmverbundsystems (WDVS), Anbau einer nachhaltigen
Keramik-Vorhangfassade
•  Dämmung der Bodenplatte
•  Verbesserung des sommerlichen Wärmeschutzes

Die Baustelle wird über eine östlich herzurichtende Zufahrt von der Newtonstraße abgewickelt.
Durch die angrenzende Fußgängerzone und die beengten Verhältnisse ist das Befahren mit größeren Baufahrzeuge nur unter erschwerten Bedingungen möglich (s. Baustelleneinrichtungsplan).
Die Baustelleneinrichtung muss auf dem angrenzenden Flurstück 1190 realisiert werden.
Aufgrund der stadtzentralen Lage und hoher Personenfrequentierung sind staub und erschütterungsarme Maßnahmen vorzusehen.

Für die Stellung eines Unterkunftscontainers für Umkleide- und Pausenzwecke hat der AN selbst zu sorgen. Die Aufstellung darf nur innerhalb der Baustelleneinrichtung ion Abstimmung mit der OÜ erfolgen.

Bauleistungen dieses Leistungsverzeichnisses
Das Leistungsverzeichnis:
- Tischlerarbeiten für Einbau von Holz-Trennwandelementen und Innentüren im Bibliotheksgebäude

Bei den nachstehend beschriebenen Arbeiten handelt es sich um das Ausführen von Leistungen im Sinne der Normen u.a.:

DIN / 18202 - Toleranzen im Hochbau
DIN / 18355 - Tischlerarbeiten
DIN / 18336 - Abdichtungsarbeiten
DIN / 18357 - Beschlagarbeiten
DIN / 18360 - Metallbauarbeiten
DIN / 18361 - Verglasungsarbeiten
DIN / 18364 - Korrosionsschutzarbeiten an Stahl- und Aluminiumbauten
DIN / 18545 - Abdichten von Verglasungen mit Dichtstoffen

Bauabschnitte

Die Ausführung der Leistungen erfolgt in einem Bauabschnitt.

Des weiteren werden folgende Abkürzungen im Leistungsverzeichnis verwendet:

AG:  Auftraggeber
AN:  Auftragnehmer
OÜ:  Objektüberwachung des Auftraggebers
TWPL:  Tragwerksplaner
HLSPL: Fachplaner Heizung / Lüftung / Sanitär
EPL:  Fachplaner Elektro
SG:  Schadensgutachter
BG:  Baugrundgutachter
BSG:  Brandschutzgutachter
STB:  Stahlbeton
GK:  Gipskarton
MW:  Mauerwerk

## ANLAGENVERZEICHNIS
ANLAGENVERZEICHNIS

1. Objektbezogener Lageplan M 1:250
2. Grundriss EG_6013_01_BM0285_000_05_731_0_GR_EG-_1_03_2025, M 1:50
3. Schnitte ABC_6013_01_BM0285_000_05_731_0_SN_AA-_-_01_2025, M 1:50
3. Schnitt A1-A1_6013_01_BM0285_000_05_731_0_SN_A1-_-_01_2025, M 1:50
4. Ansichten Nord u. Ost_6013_01_BM0285_000_05_731_0_AN_NO-_0_01_2025, M 1:50
5. Ansichten Süd u. West_6013_01_BM0285_000_05_731_0_AN_SW-_0_02_2025, M 1:50
6. Baustelleneinrichtungsplan BA01 Architekt M 1:250
7. Grobablaufplan
8. Detailplan: 6013_01_BM0285_000_05_731_0_DT_F13_-_01_2025
9. Detailplan: 6013_01_BM0285_000_05_731_0_DT_F15_-_00_2025
10. Detailplan: 6013_01_BM0285_000_05_731_0_DT_T02_-_01_2025
11. Detailplan: 6013_01_BM0285_000_05_731_0_DT_T03_-_01_2025
12. Detailplan: 6013_01_BM0285_000_05_731_0_DT_T04_-_01_2025
13. Detailplan: 6013_01_BM0285_000_05_731_0_DT_T05_-_01_2025
14. Detailplan: 6013_01_BM0285_000_05_731_0_DT_T08_-_01_2025
15. Detailplan: 6013_01_BM0285_000_05_731_0_DT_T09_-_00_2025
16. Detailplan: 6013_01_BM0285_000_05_731_0_DT_T11_-_00_2025
17. Detailplan: 6013_01_BM0285_000_05_731_0_DT_T12_-_00_2025
18. Detailplan: 6013_01_BM0285_000_05_731_0_DT_T13_-_00_2025
19. Detailplan: 6013_01_BM0285_000_05_731_0_DT_T14_-_00_2025
20. Detailplan: 6013_01_BM0285_000_05_731_0_DT_T17_-_00_2025
21. Detailplan: 6013_01_BM0285_000_05_731_0_DT_T18_-_00_2025
22. Anlage Richtdesign Beschlagsfabrikat
23. Anlage Bauweise, Baustoffe und Konstruktion des Kommunalen Immobilienservice der Stadt Potsdam (KIS)
24. Anlage 1 Übersichtstabelle aller Qualitätsanforderungen gemäß QN 1 bis 5 (sortiert nach Bauproduktgruppen), Bewertungssystem Nachhaltiges Bauen (BNB) Büro- und Verwaltungsgebäude / Unterrichtsgebäude / Laborgebäude BNB_BN 1.1.6

## ERGÄNZENDE BESONDERE VERTRAGSBEDINGUNGEN
ERGÄNZENDE BESONDERE VERTRAGSBEDINGUNGEN

Grundlage des Vertragsverhältnisses ist die VOB, Teil B in der beim Vertragsabschluss eingeführten Fassung.
Für Vorbereitung und Ausführung der Leistungen gelten neben den Regelungen der DIN 18299 - ATV "Allgemeine Regelungen für Bauarbeiten jeder Art" alle zur Ausführung relevanten Normen und Richtlinien.

Bei Unstimmigkeiten gilt in folgender Reihenfolge:
1. zuerst das geprüfte Angebot und dessen gültigen Preise
2. dieses Leistungsverzeichnis mit den Langtexten der Positionen
3. beigefügte Pläne und Zeichnungen
4. die letztgültige Fassung der VOB/B+C,
5. weitere Gesetze (BGB, BbgBO, allgemeine technische Baubestimmungen etc.)
6. einschlägige DIN-Normen, Allgemein anerkannter Regeln der Technik etc.

Ergänzend gilt folgendes:
1. Für die Durchführung der Arbeiten ist eine verantwortliche Person zu benennen, die über eine ausreichende Qualifikation (Facharbeiterabschluss Tischler) verfügt und während der gesamten Bauzeit die Arbeiten leitet und
anwesend ist. Die verantwortliche Person muss fachliche Probleme erkennen können und fließend Deutsch sprechen.

Zur Abstimmung und zur Koordination der Arbeiten der einzelnen Firmen werden wöchentliche
Baubesprechungen durchgeführt. Die Teilnahme eines verantwortlichen, entscheidungsbefugten
Vertreters des AN ist Teil der Koordinierungspflicht.

## ZTV ZUSÄTZLICHE TECHNISCHE VERTRAGSBEDINGUNGEN TISCHLERARBEITEN HOLZ-GLAS-ELEMENTE / INNENTÜREN
ZTV ZUSÄTZLICHE TECHNISCHE VERTRAGSBEDINGUNGEN TISCHLERARBEITEN
HOLZ-GLAS-ELEMENTE UND INNENTÜREN

ALLGEMEINE VORSCHRIFTEN / REGELWERKE
Für die Auftragsabwicklung gelten jeweils in der neuesten Fassung die einschlägigen Vorschriften der VOB, Teil C,
DIN 18299 Allgemeine Regelungen für Bauarbeiten jeder Art sowie alle DINVorschriften, Richtlinien und Normen, die die Ausführung betreffen. Dies gilt ebenfalls für die Einhaltung der Verarbeitungsrichtlinien und technischen Vorschriften der
Hersteller und Zulieferer und die Beachtung der einschlägigen UVV.

DIN-Vorschriften, EU- Normen und  Richtlinien, die die Ausführung betreffen, Materialnormen und Herstellervorschriften
sowie Verarbeitungs- und  Montagerichtlinien der Stoffhersteller und Zulieferfirmen sind zu beachten.

Darüber hinaus gelten:
Alle einschlägigen und hier nicht genannten DIN- Normen, Vorschriften, VDE und VDI-Bestimmungen, welche sich auf das
vorgesehene Material und dessen Verarbeitung nach den neuesten Regeln der Technik beziehen. Die DIN-Vorschriften  und
Gelbdrucke für alle von den Leistungen des AN berührten Gewerke sowie alle weiteren allgemein gültigen Fachnormen.
Ändern sich  DIN-Normen während der Auftragsbearbeitung, obliegt dem Auftragnehmer die Abstimmung mit dem
Auftraggeber. Wenn in den technischen Vorbemerkungen keine besonderen Auflagen erteilt werden, so gelten die DIN-Normen uneingeschränkt.  Die Bauleistungen müssen  den allgemeinen anerkannten Regeln der Technik entsprechen. Werden
bautechnische Regeln aufgeführt, so  gilt grundsätzlich die zum Zeitpunkt der Abnahme in Kraft befindliche Vorschrift, sofern
diese keinen eigenen späteren Gültigkeitsvermerk trägt.

1 .  ALLGEMEINE LEISTUNGSBESCHREIBUNG
Bei der Ausführung sind die nachfolgenden Hinweise zu beachten. Leistungen,die sich hieraus ergeben und im
Leistungsverzeichnis nicht gesondert vermerkt sind, müssen in die Einheitspreise eingerechnet werden.
Den Titeln der Ausschreibung sind Leistungsbeschreibungen und Vorbemerkungen vorangestellt, in denen prinzipielle Qualitäts- & Konstruktionsbeschreibungen aufgeführt sind. Die konstruktive Ausbildung sowie die Anordnung und Aufteilung der
Einbauelemente sind der Ausführungsplanung des Architekten zu entnehmen.

1.1  zusammengefasstes Leistungsbild
Gegenstand dieses Leistungsbereiches sind die Planung, Herstellung, Lieferung, Montage und Inbetriebnahme von Holzinnentüren, sowie festen Einbauten.

Die Teilleistungen bestehen u.a. aus:
Holz-Glas-Trennwandelementen als Pfosten-Riegel-Konstruktion
Holzrahmentüren mit Block- bzw. Stockzargen mit und ohne Brandschutz- und/oder Schallschutzanforderungen.
Holzinnentüren mit Stahlzargen mit und ohne Brandschutz- und/oder Schallschutzanforderungen.
Feste Einbauten wie Regalböden

Reinigung vor Abnahme:
Sämtlichen Schutzmaßnahmen und Aufkleber sind zu entfernen.
Alle Holz- und Glasflächen im Innenbereich sind vor der Abnahme mit Wasser unter Zusatz von nicht aggressiven Mitteln zu reinigen. Auf die Zweckmäßigkeit von Zwischenreinigungen bis zur Abnahme wird hingewiesen, um irreversible Verunreinigungen durch Bauschmutz etc. zu vermeiden.

1.2 Erkundigungs- und Hinweispflicht
Vom AN sind vor Ausführungsbeginn die Bautelle und Vorleistungen der Vorgewerke auf ihre Maßgenauigkeit und
Übereinstimmung mit den Zeichnungen an Ort und Stelle zu überprüfen und evtl. Ungenauigkeiten, wie z.B. nichtlot-, flucht
oder waagrechte Ausführungen des Untergrunds, die die Maßtoleranzen im Hochbau überschreiten, rechtzeitig zu melden
und schriftlich anzuzeigen, so dass dem Verursacher eine angemessene Frist zur Nachbesserung eingeräumt werden kann
und die Leistungen des AN erbracht werden können, ohne dass es zu Verzögerungen im Bauablauf kommt.
Werden durch die Positionsbeschreibungen oder die ZTV keine Toleranzen vorgeschrieben, so gelten die jeweils geringsten
zulässigen Toleranzen. Hat der AN Bedenken gegen die nach Ausschreibung geforderte Ausführung, gegen Werkstoffe usw.,
so hat er dies im Rahmen vor Angebotabgabe der Vergabestelle anzuzeigen.  Nach Auftragserteilung vorgebrachte Einwände
können aus wettbewerbsrechtlichen Gründen  nicht mehr berücksichtigt werden.
Zu spät erfolgte Reklamationen berechtigen nicht zu Terminüberschreitungen des AN. Mit dem Beginn der Montage
erkennt der AN die gegebenen Voraussetzungen als richtig an.
Die Fertigung hat nach Aufmaß am Bau zu erfolgen.

1.3 Materialien, Werkstoffe
Es sind grundsätzlich nur DIN-gerechte Werkstoffe und Bauelemente zugelassen.
.
Eine Verträglichkeit untereinander aller zum Einsatz kommenden Materialien ist zu gewährleisten.  Es sind ausnahmslos
schadstoffarme Materialien einzusetzen. Nachweise sind ggf. zu erbringen. Produkte aus anderen Mitgliedsstaaten der
Europäischen Gemeinschaft, die den genannten technischen Vertragsbedingungen nicht entsprechen, werden
einschl. der im Herstellerstaat durchgeführten Prüfungen und Überwachungen als gleichwertig behandelt, wenn mit ihnen das
geforderte Schutzniveau, Sicherheit, Gesundheit und Gebrauchstauglichkeit gleichermaßen dauerhaft erreicht
wird. Auf Verlangen hat der AN die Unterlagen über die Prüfung und Überwachung der Produkte in deutscher Sprache
unverzüglich vorzulegen.
Sofern in den Verdingungsunterlagen Fabrikate,  Erzeugnisse oder Hersteller genannt sind, dienen diese der Darstellung des
geforderten Standards. Daher können gleichwertige Erzeugnisse angeboten werden und zur Anwendung kommen, sofern diese
Produkte hinsichtlich Gleichwertigkeit, Schutz umfang etc. von einem entsprechendem Institut oder Baurechtsbehörde
zertifiziert wurde.
Der Nachweis der Gleichwertigkeit ist vom AN zu erbringen und durch geeignete Prüfzeugnisse zu belegen. Die Beurteilung, ob
die Gleichwertigkeit gegenüber der Ausschreibung erhalten bleibt erfolgt durch den AG. Die Einbauvorschriften
der Hersteller sind einzuhalten. Die Materialien müssen den DINNormen und der besten handelsüblichen Qualität entsprechen.

1 .4 Bauaufsichtliche Zulassungen, Prüfungen und Zertifikate
Die Vorschriften und Bedingungen der bauaufsichtlichen Zulassungen sind zu
beachten. Angebotene Systeme bedürfen einer baurechtlichen Zulassung.
Dem AN obliegt diese Prüfungspflicht. Für Stoffe und Bauteile, für die eine bauaufsichtliche Zulassung erforderlich ist, ist eine
Kopie dieser zum Zeitpunkt des Einbaus gültigen Zulassung dem AG auszuhändigen.
Können die angeforderten Zulassungen, Prüfzeugnisse, bzw. Nachweise nicht vorgelegt werden, so können entsprechende
Prüfungen bei einem anerkannten Prüfinstitut vom Planer verlangt werden, ohne dass dadurch zusätzliche Kosten
vom AN  berechnet werden können.

1 .5 Schutzmaßnahmen
Sämtliche fertigem Oberflächen, wie Fassaden, Sichtbeton und Mauerwerk, Bauteile und Einbauten sind gegen Beschädigungen
und Verschmutzungen wirksam zu schützen. Die Arbeitsbereiche einschl. ihrer Einbauten sind nach Fertigstellung der Leistung  in sauberem Zustand zu verlassen. Eventuell auftretende Verunreinigungen auf Einbauten, fertigen Oberflächen, etc. sind
sofort mit geeigneten Reinigungsmitteln zu entfernen. Die zu reinigenden Teile dürfen in ihrer Oberfläche nicht von den
Reinigungsmitteln angegriffen werden. Die Wahl der Schutzmaßnahmen bleibt dem AN freigestellt, es
wird jedoch verlangt, dass sie eine sichere und wirkungsvolle Lösung darstellen und die Oberflächen ihrerseits nicht verletzen.

Die Schutz- und Abdeckungsarbeiten müssen für die Ausführung der Leistungen des AN dauerhaft sein.
Die Schutzmaßnahmen sind in Abstimmung mit der Bauleitung vor der Abnahme vollständig zu beseitigen. Gleiches gilt für Klebeetikette auf den Elementen und Verglasungen.

Die Ausführung von Schweißarbeiten auf der Baustelle ist nicht gestattet.

1.6 Planunterlagen, Regeldetails, Bemusterung
Die der Leistungsbeschreibung zugrunde liegende und aus den Detailzeichnungen bzw.- beschreibungen ersichtliche
Konstruktion ist der Lösungsvorschlag der Planer, der die formalen und technischen Forderungen an die Leistungen des AN beinhaltet.  Diese Konstruktion ist als Mindestanforderung zu werten, jedoch nicht als Darstellung aller Ausführungsdetails mit sämtlichen erforderlichen Anschlüssen.

Es bleibt Aufgabe des AN, die Verbindungen und dgl. nach Rücksprache mit dem Architekten den örtlichen Gegebenheiten
anzupassen und gern. dem zu erwarteten Gebrauchswert vorzunehmen.
Anhand der Planungsunterlagen hat der AN sofort  nach Auftragserteilung die gesamte Leistung durchzuarbeiten und alle
maßgebenden Ausführungszeichnungen  und -pläne mit dem Architekten abzustimmen.
Erstellung der notwendigen Unterlagen s. gesonderte LV-Position.

Vor Ausführung sind vom AN, bis 4 Wochen nach Auftragsvergabe, folgende
Muster im Maßstab 1:1 sowie Farbmuster zur Verfügung zu
stellen:
- Holz-Pfosten-Riegelkonstruktion, Länge ca. 0,5m inkl.Eckausbildung
- Zargenprofile, Länge ca. 0,5m inkl.Eckausbildung
- Muster zu allen aufgeführten Holztürtypen mit Kanten- und Oberflächenausbildung im DIN A4 Format
- Farbmuster (DIN A3 Platten).
- Beschlagsmuster und sonstige Befestigungsmittel

Erst nach Freigabe der Planunterlagen und Muster durch den Architekten und den Bauherrn darf die
Ausführung der betreffenden Teile aufgenommen werden.

## ERGÄNZENDE TECHNISCHE VERTRAGSBEDINGUNGEN
ERGÄNZENDE TECHNISCHE VERTRAGSBEDINGUNGEN

Nachhaltigkeitsanforderungen und Einhaltung Anforderungen schadstofffreie Materialwahl:
Die Anlage: "Bauweise, Baustoffe und Konstruktion" ist bei allen zu liefernden Materialien zu beachten und nachzuweisen. Die Zertifizierung der Hölzer ist gemäß FSC, PEFC oder gleichwertig vorzulegen. Der Nachweis der schadstofffreien Materialwahl hat gemäß der Kriterien des Bewertungssystem Nachhaltiges Bauen (BNB) für Innenräume Qualitätsniveau 5 zu erfolgen. Die Nachweisführung dazu ist gemäß gesonderter LV-Position durchzuführen.
Es wird ausdrücklich auf die Durchführung der bauseitigen TVOC/Formaldehyd-Schadstoffmessungen hingewiesen!

## KONSTRUKTIONSBESCHREIBUNG PFOSTEN-RIEGEL-KONSTRUKTION INNENRAUM
KONSTRUKTIONSBESCHREIBUNG PFOSTEN-RIEGEL-KONSTRUKTION INNENRAUM

Profilserie zum Herstellen von Holz-Alu-Systemen als Pfosten-Riegel-Fassade System.
Technische Anforderungen und systemspezifische Nachweise:
Die Ausführung muss nach den einschlägigen Normen und Richtlinien, den anerkannten Regeln der Technik und den Angaben des Systemgebers erfolgen.

Gefordertes Grundsystem
Ansichtsbreite 60 mm, Holzbreite 58-60 mm, Holztiefe 300mm, 360mm (überwiegend für Sturzriegel und Pfosten) und 400mm (für Brüstungsriegel)

Basisprofil
Brettschichtholz Nadelholz hergestellt mit formaldehydfreiem Klebstoff (z. B. PUR oder EPI gemäß Bauaufsichtlicher Zulassung). Dicke der Einzellamellen ca.28mm
Oberfläche bei Brettschichtholz Nadelholz (Fichte/Tanne): : transparent matt geölt, Naturöl auf Leinölbasis bzw. Öl mit Zertifikat "Blauer Engel" bzw. lösemittelfrei

Hersteller / Fabrikat Brettschichtholz Nadelholz : Fa. Holz-Schiller o. gleichwertig
Angebotenes Fabrikat:

.....................................................................................

Hersteller / Fabrikat Holzöl: Brillux, Lignodur Hydrodol 240 o. gleichwertig
Angebotenes Fabrikat:

.....................................................................................

Dichtungen
Um die erforderliche dichte Ebene herzustellen, wird eine Dichtung gefordert, die einteilig die komplette Ansichtsbreite überdeckt. Die Verbindung der Dichtung am T-Stoß muss durch eine Überlappung der Dichtungen erfolgen. Es sind  trockene Dichtungen einzusetzen. Es ist eine möglichst schmale Dichtung zu verwenden, gemäß der geringen Anforderungen in Innenräumen ohne erhöhten Schallschutz oder Witterungsschutz.

Glasauflage
Die Glasauflager / Stabdübel-Kombination sind gemäß dem Gewicht und der Glasstärke der Glasfüllung zu wählen. Die Befestigung der Glasauflager erfolgt gemäß den Systemvorgaben.

Füllungen
Die Füllungen bestehen aus Glas - teilweise VSG, gemäß statischen Erfordernissen, transparent oder satinert. Einsatzelemente wie Fenster und Türen sind gesondert beschrieben.

Grund- und Abdeck-Profile
Für die Befestigung der Grund-Profile (=Pressleisten) sind Edelstahl-Schrauben Durchmesser 5,5 mm zu verwenden.

Die Abdeck-Profile bestehen aus Nadelholz (geölt).
Die Befestigung erfolgt durch verdeckte Nutung (8 x 36 mm) des Abdeck-Profils und eingeschraubtem Klemmprofil-Kurzstücken von 80 mm alle 300 mm. Vereinzelte direkte Verschraubungen sind in Abstimmung mit dem Architekten möglich.
Höhe der Pfostenabdeckung 33 mm
Höhe der Riegelabdeckung 30 mm  Fuge zw. Riegel- und Pfostenabdeckprofil 3 mm.

Pfosten-Riegel-Verbinder,
Die Verbindung muss alle auftretenden Lasten aus den einzelnen Tragwerksteilen sicher und nachweisbar übertragen können.
Die Ausführung und Montage müssen nach den einschlägigen Normen und Richtlinien, den allgemein anerkannten Regeln der Technik, den Angaben des Systemgebers, sowie der ETA erfolgen.

Zusätzlich werden hohe optische Anforderungen gestellt.

Verbindung
Grundsätzlich muss die Verbindung geeignet sein, Holzbreiten an Riegel und Pfosten von 50-80 mm, sowie Holzdicken von 59-300 mm zu verbinden.
Die Verbindung muss aus Gründen der Stabilität und der Dauerhaftigkeit aus Metall bestehen. Kunststoffe oder Holzverbinder sind an diesem sicherheitsrelevanten Bereich ausgeschlossen.
Die Verbindung muss an der Innenseite der Holzkonstruktion unsichtbar sein. Auch Abdeckungen an den Innenseiten wie Holzdübel, Kappen oder Hutmuttern sind nicht zulässig. Die Verspannung und Befestigung erfolgt grundsätzlich ausschließlich von der Außenseite der Holzkonstruktion, die später von dem aufgesetzten Verglasungssystem überdeckt wird.
Die Verwendung von Holzleim ist an der Baustelle wegen der unkontrollierten Bedingungen nicht zulässig.
Die Montage der Holzbauteile muss in Einbausituationen vor Betonstützen, Deckenspiegeln oder Wänden auch durch seitliches Einhängen des Riegels in den Pfosten möglich sein. Verbinder, bei denen nur eine Montage durch Einschieben von Innen möglich ist, sind ausgeschlossen.
Die statische Bemessung der Verbindung muss die Überlagerung sämtlicher auftretender Lasten berücksichtigen und ist auf Verlangen vorzulegen.
Hierzu sind die Vorgaben des Systemherstellers zu beachten und umzusetzen.

## VE11_HOLZ-GLAS-TRENNWÄNDE UND INNENTÜREN
Datum: 09.01.2026
EP-Anteile: Material; Lohn

### Abschnitt 1 VORBEREITENDE ARBEITEN

#### Titel 1.1 Planungsleistungen und Dokumentation AN

**1.1.1 Werk- und Montageplanung**
Erstellung Werk- und Montageplanung

Erstellen einer Montage- und Werkplanung für alle Bestandteile
der folgenden  Konstruktion inkl. Verkleidungen und
'Anschlüssen, Freigabe durch Architekten mit 2 Prüfläufen.

Anhand der Planungsunterlagen hat der AN sofort nach
Auftragserteilung die gesamte Leistung durchzuarbeiten und die
Werkstattzeichnungen zu erstellen, Grundsätzlich sind alle
Konstruktionen und Details, die für die Beurteilung einer
fachgerechten und dem LV entsprechenden Ausführung nötig
sind, in Form von Übersichts-, Positions-, Montage- und
Konstruktionszeichnung mit allen erforderlichen Angaben zu
erstellen.
Diese Unterlagen haben alle Angaben zu enthalten, die zur
fachtechnischen Prüfung und zur Beurteilung der
Übereinstimmung mit LV und Projekt erforderlich sind.
Es ist Verpflichtung des AN, alle Unterlagen rechtzeitig zur
Prüfung einzureichen und nicht Aufgabe der Objektplaner, diese
Unterlagen anzufordern. Die terminliche Koordination obliegt dem
AN. Mit der Produktion darf erst nach Genehmigung dieser
Zeichnungen begonnen werden.
Nach Freigabe der Unterlagen sind alle endgültige
Planfertigungen über den Planserver zu verteilen. In der
Terminplanung hat der AN eine Zeitspanne zur Genehmigung der
Zeichnungen durch die Architekten von max. 4 Wochen vorzusehen.
Für diese Leistungen sind alle Kosten mit dieser Position abgegolten.
Die Planfreigaben genehmigen nur die Form, jedoch nicht die
Konstruktion und die Funktion der Bauteile. Für die technisch und
bauphysikalisch angegebene Ausführung ist allein der AN
verantwortlich. Gleichzeitig sind alle geforderten Nachweise zu
führen.
Die mit den Leistungspositionen im Zusammenhang stehenden
notwendigen umlaufenden An-, Abschlüsse, Unterkonstruktionen,
Verbindungen, Abwinkelungen, Abdeckungen etc., sind in der
zugehörigen Position zu kalkulieren.
Die Ausführungszeichnungen einschließlich der notwendigen
Übersichtszeichnungen sind in Papierform und digital, im
Datenformat PDF und DWG zur Prüfung und
Freigabe vorzulegen.
Menge: 1,000 St
Kostengruppe DIN 276 2018-12: 349

**1.1.2 Anfertigung Dokumentationsunterlagen**
Anfertigung Dokumentationsunterlagen

Herstellung von Bestandsunterlagen zur Dokumentation,
je 2-fach auf CD-ROM und in Papierform. Alle Dateien
der Bestandsunterlagen des Gewerks im Format "pdf', alle
Bestandszeichnungen, CAD-Dateien im Format "dwg" und
"pdf'. Anfertigung 3-fach in beschriftete und
nummerierte Ordner, dort je 1-fach abgeheftet.
Bestandspläne sind mit Lochverstärkern zu versehen,
Hauptgliederungspunkte werden mit Trennblättern
unterteilt. Die Ordner erhalten ein einheitliches
Rückenschild mit vereinheitlichten Bezeichnungen und
Sortierung.

Beispielhafte Gliederung:
0. Inhaltsverzeichnis
1. Bedienungsanleitung
2. Funktionsbeschreibung
3. Betriebs- und Wartungsanleitung
4. Wartungscheckliste
6. Funktionsprüfprotokolle
7. Meßprotokolie
8. Herstellerlisten
9. Produktunterlagen

Es gilt die Dokumentationsrichtlinie des Auftragebers.
Menge: 1,000 St
Kostengruppe DIN 276 2018-12: 349

**1.1.3 Nachweisführung und Dokumentation Rohstoffen, Recycling und rezyklierbarer Konstruktion**
*** Pauschalposition
Nachweisführung und Dokumentation, dass mindestens 70% der verbauten Hölzer, Holzprodukte und/oder Holzwerkstoffe nachweislich aus nachhaltiger Forstwirtschaft stammen:

Folgender Nachweis ist zu erbringen:  Hölzer, Holzprodukte und/oder Holzwerkstoffe stammen aus nachhaltiger Forstwirtschaft, wenn durch Vorlage eines Zertifikates die geregelte, nachhaltige Bewirtschaftung des Herkunftsforstes nachgewiesen wird.

Folgende Zertifikate werden für eine Nachweisführung anerkannt:
o PEFC (Programme for the Endorsement of Forest
Certification Schemes)
o FSC (Forest Stewardship Council)
• Sofern Holzwerkstoffe nur teilweise einen Holzanteil aus
nachhaltiger Waldbewirtschaftung aufweisen, ist das
entsprechend anteilige Volumen anzusetzen (bspw. 70%
bei „FSC-Mix“)

Dokumentation wie folgt:
• Auflistung aller verwendeten Holzprodukte oder holzbasierenden
Materialien inkl. Angaben über den prozentualen
Anteil am Gesamtvolumen oder an der Gesamtmasse und das
vorhandene Zertifikat. Für die Bestimmung der absoluten Holzmenge
ist die Bezugsgröße auf Masse oder Volumen zu vereinheitlichen.

• Vorlage PEFC-Zertifikate (Programme für Endorsment of Forest Certification
Schemes) (siehe  ergänzende Bewertungsgrundlagen)
• FSC-Zertifikate (Forest Stewardship Council) (siehe  ergänzende
Bewertungsgrundlagen)
• ggf. vergleichbare Zertifikate oder Einzelnachweise, die bestätigen,
dass die für das jeweilige Herkunftsland geltenden Kriterien des PEFC
oder FSC erfüllt werden (siehe  ergänzende Bewertungsgrundlagen)

• Vorlage Lieferschein der zertifizierten Hölzer bzw. Holzwerkstoffe

Dokumentation Verwendung Bauprodukte aus Sekundärrohstoffen  (RC-Baustoffe) :
• Auflistung aller verwendeten RC-Materialien, insbesondere bei den eingebauten Metalltüren / Stahlzargen (s. Hinweistexte LV-Positionen)
• Vorlage Herstellerbescheinigung mit Angaben zum Recyclinganteil

s. dazu Anlage Merkblatt Bauweise, Baustoffe und Konstruktion des Kommunalen Immobilienservice der Stadt Potsdam (KIS)
Menge: 1,000 psch
Kostengruppe DIN 276 2018-12: 349

**1.1.4 Nachweisführung und Dokumentation schadstofffreie Materialwahl**
*** Pauschalposition
Nachweisführung und Dokumentation, der Einhaltung der schadstofffreien Materialwahl

Folgender Nachweis ist zu erbringen:  Alle verwendeten Materialien haben die Anforderungen an schadstofffreie Materialwahl gemäß den Anforderungen des Bewertungssystems Nachhaltiges Bauen BNB Qualitätsniveau 5 gem. BNB_BN/UN 1.1.6 (Anlage 1 und 2). Die entsprechende Tabelle liegt diesem Leistungsverzeichnis bei.

z.B.
Tabellen-Pos. 33 - Halogenierte Treibmittel / gefährliche Einzelstoffe (Formaldehyd) - Ortschaum:
Qualitätsniveau 5: Verzicht auf Spritz- und Montageschäume

Tabellen-Pos. 23 - VOC / gefährliche Stoffe
Qualitätsniveau 5: Einhaltung AgBB-Schema und TVOC ≤ 250 µg/m³ nach 28
Tagen und GISCODE  Ö10
Nachweis durch:  Emissions-Prüfbericht oder abZ der Gruppe Z-157.10 (Oberflächenbehandlungsmittel für Parkette/Holzfußböden)PDB oder TM mit Giscode, SDB, EPD

Tabellen-Pos. 16 - VOC
Qualitätsniveau 5: nur Wb (wasserbasiert) VOC < 140 g/l
Nachweis durch:  PDB (Produktdatenblatt) oder TM (Technisches Merkblatt) mit Angaben zu Kategorie und Lösemittelgehalt nach
Decopaint-RL, SDB (Sicherheitsdatenblatt) ggf. Herstellerklärung, EPD

Tabellen-Pos. 27 - Schwermetall (Chrom-VI) Oberflächenveredlung
Qualitätsniveau 5: Chrom-VI-oxidfreie Passivierungsmittel
Nachweis durch: PDB oder TM ggf. Herstellerklärung, EPD

Der BNB-Nachweis gilt als erbracht, wenn aus dem vorgelegten Dokument eindeutig und prüfbar hervorgeht, dass die jeweilige Anforderung erfüllt ist.
Menge: 1,000 psch
Kostengruppe DIN 276 2018-12: 349

### Abschnitt 2 INNENTÜREN

#### Titel 2.1 Holztüren ohne Brandschutzanforderungen

*Hinweis: Türnr. T-E01-17, T-E01-14*
Hinweis Folgepos.:
Türnr. T-E01-17, T-E01-14
Es sind Stahlzargen mit nachgewiesenem hohem Recylinganteil ca.90% zu verwenden. Der Nachweis ist durch eine Herstellerbescheinigung o.ä. zu erbringen, s. auch Pos. 01.01.03.

**2.1.1 Innentürel. Drehflügeltür 1flg B 885 mm H 2135 mm Bedienkraftkl.3 mech.Festigkeitskl.3 Klimakl.I Prüfklima a Eckzarge Gegenzarge Stahlblech D 2mm Maulweite 125 mm Holzwerkstoff PZ-Schloss**
STLB-Bau 2025-10 027
Innentürelement aus Türblatt und Zarge, als Drehflügeltür, einflügelig, stumpf einschlagend,
lichte Durchgangsmaße des Gehflügels B/H in mm 'min. 1000 / 2200'

Breite Nennmaß Wandöffnung '885' mm,

Höhe Nennmaß Wandöffnung '2135' mm,

bauphysikalische Anforderungen: Bedienungskräfte Klasse 3 DIN EN 12217, Mechanische Festigkeit Klasse 3 DIN EN 1192, Klimaklasse I, Prüfklima a, DIN EN 1121 (normale Beanspruchung), Befestigung an Trockenbauwand, Ausführung mit Eckzarge mit Gegenzarge, Zarge aus Stahlblech, Oberfläche verzinkt und grundiert, Dicke Werkstoff Zarge 2 mm, Breite Zargenspiegel 30/45 mm,
Maulweite '125' mm,
mit 3D-Aufnahmeelement, ohne Bodeneinstand, Hinterfüllung der Zarge mit Schafwolle, Türblatt aus Holzwerkstoff, stumpf (ungefälzt), mit Einlage aus Vollspanplatte, Oberfläche des Türblattes aus Kunststoff, Decklage aus HPL 0,7/0,8 mm,
Farbton 'aus Standardpalette Hersteller, NCS S 6005-G50Y'

Randbereich mit 3-seitigem Einleimer, aus Holz, transparent beschichtet, mit Bändern, 3 Bänder je Flügel, vorgerichtet für Beschlaggarnitur, mit PZ-Schloss DIN 18251, mit Bodendichtung, absenkbar, Ausführung gemäß Einzelbeschreibung,
Einzelbeschreibungs-Nr 'Türnr.: T E01-14,  T E01-17'

Hersteller und Typ 'Schörghuber' oder gleichwertig,

Hersteller und Typ '....................................................' vom Bieter einzutragen
.
Menge: 2,000 St
Kostengruppe DIN 276 2018-12: 344

*Hinweis: Türnr. T-E01-12*
Hinweis Folgepos.:
Türnr. T-E01-12
Es sind Stahlzargen mit nachgewiesenem hohem Recylinganteil ca.90% zu verwenden. Der Nachweis ist durch eine Herstellerbescheinigung o.ä. zu erbringen, s. auch Pos. 01.01.03.

**2.1.2 Innentürel. Drehflügeltür 1flg B 885 mm H 2135 mm Bedienkraftkl.3 mech.Festigkeitskl.3 Klimakl.I Prüfklima a Eckzarge Gegenzarge Stahlblech D 2mm Maulweite 125 mm Holzwerkstoff PZ-Schloss**
STLB-Bau 2025-10 027
Innentürelement aus Türblatt und Zarge, als Drehflügeltür, einflügelig, stumpf einschlagend,
lichte Durchgangsmaße des Gehflügels B/H in mm 'min. 1000 / 2200'

Breite Nennmaß Wandöffnung '885' mm,

Höhe Nennmaß Wandöffnung '2135' mm,

bauphysikalische Anforderungen: Bedienungskräfte Klasse 3 DIN EN 12217, Mechanische Festigkeit Klasse 3 DIN EN 1192, Klimaklasse I, Prüfklima a, DIN EN 1121 (normale Beanspruchung), Befestigung an Trockenbauwand, Ausführung mit Eckzarge mit Gegenzarge, Zarge aus Stahlblech, Oberfläche verzinkt und grundiert, Dicke Werkstoff Zarge 2 mm, Breite Zargenspiegel 30/45 mm,
Maulweite '125' mm,
mit 3D-Aufnahmeelement, ohne Bodeneinstand, Hinterfüllung der Zarge mit Schafwolle, Türblatt aus Holzwerkstoff, stumpf (ungefälzt), mit Einlage aus Vollspanplatte, Oberfläche des Türblattes aus Kunststoff, Decklage aus HPL 0,7/0,8 mm,
Farbton 'aus Standardpalette Hersteller, NCS S 3500-N'

Randbereich mit 3-seitigem Einleimer, aus Holz, transparent beschichtet, mit Bändern, 3 Bänder je Flügel, vorgerichtet für Beschlaggarnitur, mit PZ-Schloss DIN 18251, mit Bodendichtung, absenkbar, Ausführung gemäß Einzelbeschreibung,
Einzelbeschreibungs-Nr 'Türnr.: T E01-12'

Hersteller und Typ '....................................................' vom Bieter einzutragen
.
Menge: 1,000 St
Kostengruppe DIN 276 2018-12: 344

*Hinweis: Türnr. T-E01-09, T-E01-10, T-E01-11, WC-Türen*
Hinweis Folgepos.:
Türnr. T-E01-09, T-E01-10, T-E01-11
Bei den o.g. Türen handelt es sich um Türen zu und in WC-Räumen mit entsprechenden Feuchtraumanforderungen. Es sind Stahlzargen mit nachgewiesenem hohem Recylinganteil ca.90% zu verwenden. Der Nachweis ist durch eine Herstellerbescheinigung o.ä. zu erbringen, s. auch Pos. 01.01.03.

**2.1.3 Innentürel. Drehflügeltür 1flg B 635 mm H 2135 mm Bedienkraftkl.3 mech.Festigkeitskl.3 100000Zyklen Klimakl.I Prüfklima a Eckzarge Gegenzarge Stahlblech D 2mm Maulweite 125 mm Holzwerkstoff**
STLB-Bau 2025-10 027
Innentürelement aus Türblatt und Zarge, als Drehflügeltür, einflügelig, stumpf einschlagend,
lichte Durchgangsmaße des Gehflügels B/H in mm 'min. 570 / 2005'

Breite Nennmaß Wandöffnung '635' mm,

Höhe Nennmaß Wandöffnung '2135' mm,

bauphysikalische Anforderungen: Bedienungskräfte Klasse 3 DIN EN 12217, Mechanische Festigkeit Klasse 3 DIN EN 1192, mechanische Dauerhaftigkeit 100000 Zyklen DIN EN 12400, Klimaklasse I, Prüfklima a, DIN EN 1121 (normale Beanspruchung), Befestigung an Stahlblech, Ausführung mit Eckzarge mit Gegenzarge, Zarge aus Stahlblech, Oberfläche verzinkt und grundiert, Dicke Werkstoff Zarge 2 mm, Breite Zargenspiegel 30/45 mm,
Maulweite '125' mm,
mit 3D-Aufnahmeelement, ohne Bodeneinstand, Hinterfüllung der Zarge mit Schafwolle, Türblatt aus Holzwerkstoff, stumpf (ungefälzt), mit Einlage aus Röhrenspanplatte, Oberfläche des Türblattes aus Kunststoff, Decklage aus HPL 0,7/0,8 mm,
Farbton 'aus Standardpalette Hersteller, NCS S 3500-N'

Randbereich mit 4-seitigem Einleimer, aus Holz, transparent beschichtet, mit Bändern, 3 Bänder je Flügel, vorgerichtet für Beschlaggarnitur, vorgerichtet für WC-Schloss DIN 18251, Ausführung gemäß Einzelbeschreibung,
Einzelbeschreibungs-Nr 'Türnr.: T E01-09, T E01-10, T E01-11,'

Hersteller und Typ '....................................................' vom Bieter einzutragen
.
Menge: 3,000 St
Kostengruppe DIN 276 2018-12: 344

*Hinweis: Türnr. T-E01-18, Behinderten-WC*
Hinweis Folgepos.:
Türnr. T-E01-18, Behinderten-WC
Ausführung der folgenden Tür mit Drückerhöhe 850mm!
Bei der o.g. Tür handelt es sich um eine Tür zu und in WC-Räumen mit entsprechenden Feuchtraumanforderungen. Es sind Stahlzargen mit nachgewiesenem hohem Recylinganteil ca.90% zu verwenden. Der Nachweis ist durch eine Herstellerbescheinigung o.ä. zu erbringen, s. auch Pos. 01.01.03.

**2.1.4 Innentürel. Feuchtraumtür Drehflügeltür 1flg B 1010 mm H 2135 mm 27dB Bedienkraftkl.3 mech.Festigkeitskl.3 100000Zyklen Eckzarge Gegenzarge Stahlblech D 2mm Maulweite 115 mm Holzwerkstoff OTS**
STLB-Bau 2025-10 027
Innentürelement aus Türblatt und Zarge, Feuchtraumtür, als Drehflügeltür, einflügelig, stumpf einschlagend, als barrierefreie Ausführung DIN 18040,
lichte Durchgangsmaße des Gehflügels B/H in mm 'min. 900 / 2050'

Breite Nennmaß Wandöffnung '1010' mm,

Höhe Nennmaß Wandöffnung '2135' mm,

bauphysikalische Anforderungen: bewertetes Schalldämm-Maß DIN 4109 Rw 27 dB, Bedienungskräfte Klasse 3 DIN EN 12217, Mechanische Festigkeit Klasse 3 DIN EN 1192, mechanische Dauerhaftigkeit 100000 Zyklen DIN EN 12400, Befestigung an Trockenbauwand, Ausführung mit Eckzarge mit Gegenzarge, Zarge aus Stahlblech, Oberfläche verzinkt und grundiert, Dicke Werkstoff Zarge 2 mm, Breite Zargenspiegel 30/45 mm,
Maulweite '115' mm,
ohne Bodeneinstand, Hinterfüllung der Zarge mit Schafwolle, Türblatt aus Holzwerkstoff, stumpf (ungefälzt), mit Einlage aus Vollspanplatte, Oberfläche des Türblattes aus Kunststoff, Decklage aus HPL 0,7/0,8 mm,
Farbton 'aus Standardpalette Hersteller, NCS S 3500-N'

Randbereich mit 4-seitigem Einleimer, aus Holz, transparent beschichtet, mit Bändern, 3 Bänder je Flügel, vorgerichtet für Beschlaggarnitur, vorgerichtet für WC-Schloss DIN 18251, mit Obentürschließer, mit Bodendichtung, absenkbar, Ausführung gemäß Einzelbeschreibung,
Einzelbeschreibungs-Nr 'Türnr.: T E01-18, Tür Behinderten-WC'

Hersteller und Typ '....................................................' vom Bieter einzutragen
.
Menge: 1,000 St
Kostengruppe DIN 276 2018-12: 344

#### Titel 2.2 Metalltüren

*Hinweis: Türnr. T-E01-08*
Hinweis Folgepos.:
Türnr. T-E01-08
Bei den o.g. Türen handelt es sich um Türen zu und in WC-Räumen mit entsprechenden Feuchtraumanforderungen. Es sind Metalltüren mit nachgewiesenem hohem Recylinganteil ca.90% zu verwenden. Der Nachweis ist durch eine Herstellerbescheinigung o.ä. zu erbringen, s. auch Pos. 01.01.03.

**2.2.1 Innentürel. Drehflügeltür 2flg B 1400 mm H 2135 mm Eckzarge Stahlblech D 2mm Metalltür vollflächig Stahl PZ-Schloss OTS**
STLB-Bau 2025-10 031
Innentürelement aus Türblatt und Zarge, als Drehflügeltür, 2-flügelig, mit Anschlagfalz, Dünnfalz,
Breite Nennmaß Wandöffnung '1400' mm,

Höhe Nennmaß Wandöffnung '2135' mm,

bauphysikalische Anforderungen: Klimaklasse I, Prüfklima a, DIN EN 1121 (normale Beanspruchung),
Befestigung an Beton,
Ausführung mit Eckzarge, Zarge aus Stahlblech, Dicke Werkstoff Zarge 2 mm, Zarge verzinkt und grundiert, mit 3D-Aufnahmeelementen, Breite des Zargenspiegels 30/45 mm Hinterfüllung der Zarge mit Mineralwolle,
Ausführung als Metalltür, vollflächig, Türflügel aus Stahl, Blechdicke 0,8 mm, Oberfläche der Öffnungsfläche verzinkt und nasslackbeschichtet, Oberfläche der Schließfläche verzinkt und nasslackbeschichtet,
Farbton 'NCS S 6005-G50Y'

mit Bändern, 3 Bänder je Flügel, mit PZ-Schloss, mit Obentürschließer, mit Bodendichtung, absenkbar, Ausführung gemäß Zeichnung und Einzelbeschreibung,
Einzelbeschreibungs-Nr 'Türnr. T-E01-08'

Hersteller und Typ '....................................................' vom Bieter einzutragen
.
Menge: 1,000 St
Kostengruppe DIN 276 2018-12: 344

#### Titel 2.3 Sonstige Türen

#### Titel 2.4 Beschläge

**2.4.1 Drückergarnitur Wechselgarn. Drücker Türknauf Stahl niro**
Drückergarnitur DIN EN 1906, Gebrauchskategorie Klasse 4, Dauerfunktionstüchtigkeit Klasse 7, Ausführungsart Typ B, als Wechselgarnitur mit Drücker und Türknauf, Maße DIN 18273, aus nichtrostendem Stahl, matt geschliffen, Drücker- und Schlüsselrosette, mit Drückerstift 8 mm, gelocht für Profilzylinder, verdeckt verschrauben,
Ausführung 'sh. Darstellung Anlage 1 - Richtdesign Drückergarnitur'

Hersteller/Typ '....................................................' vom Bieter einzutragen
.
Menge: 5,000 St
Kostengruppe DIN 276 2018-12: 344

**2.4.2 Drückergarnitur Drücker-Drückergarn. Stahl niro**
Drückergarnitur DIN EN 1906, Gebrauchskategorie Klasse 4, Dauerfunktionstüchtigkeit Klasse 7, Ausführungsart Typ B, als Drücker-Drückergarnitur, Maße DIN 18255, aus nichtrostendem Stahl, matt geschliffen, Drücker- und Schlüsselrosette, gelocht für Profilzylinder, verdeckt verschrauben,
Ausführung 'sh. Darstellung Anlage 1 - Richtdesign Drückergarnitur'

Hersteller/Typ '....................................................' vom Bieter einzutragen
.
Menge: 3,000 St
Kostengruppe DIN 276 2018-12: 344

**2.4.3 Drückergarnitur Badtürdrückergarn. Stahl niro Schlossentfernung 78mm**
Drückergarnitur DIN EN 1906, Gebrauchskategorie Klasse 4, Dauerfunktionstüchtigkeit Klasse 7, Ausführungsart Typ B, als Badtürdrückergarnitur, Maße DIN 18255, aus nichtrostendem Stahl, matt geschliffen, Drückerrosette, Entfernung Schloss 78 mm, mit Drückerstift 8 mm, mit Riegelolive, Schauscheibe, Notentriegelung, verdeckt verschrauben,
Ausführung 'sh. Darstellung Anlage 2 - Richtdesign Badgarnitur'

Hersteller/Typ '....................................................' vom Bieter einzutragen
.
Menge: 4,000 St
Kostengruppe DIN 276 2018-12: 344

**2.4.4 Einsteckschloss ungefälzte Türen Profilzylinder Dornmaß 65mm**
Einsteckschloss für ungefälzte Türen, vorgerichtet für Profilzylinder DIN 18252, 2tourig, Dornmaß 65 mm, Stulp aus nichtrostendem Stahl, Falle und Riegel aus Stahl, poliert und vernickelt,
Hersteller/Typ '....................................................' vom Bieter einzutragen
.
Menge: 8,000 St
Kostengruppe DIN 276 2018-12: 334

**2.4.5 Einsteckschloss ungefälzte Türen Panikfunktion Badausführung Dornmaß 65mm**
Einsteckschloss für ungefälzte Türen, mit Panikfunktion, als Badausführung, 1tourig, Dornmaß 65 mm, Stulp aus nichtrostendem Stahl, Falle und Riegel aus Stahl, poliert und vernickelt,
Hersteller/Typ '....................................................' vom Bieter einzutragen
.
Menge: 1,000 St
Kostengruppe DIN 276 2018-12: 334

**2.4.6 Einsteckschloss ungefälzte Türen Panikfunktion Profilzyl Dornmaß 65mm**
Einsteckschloss für ungefälzte Türen, mit Panikfunktion, vorgerichtet für Profilzylinder DIN 18252, 1tourig, für einflügelige Tür, Dornmaß 65 mm, Stulp aus nichtrostendem Stahl, Falle und Riegel aus Stahl, poliert und vernickelt,
Hersteller und Typ '....................................................' vom Bieter einzutragen
.
Menge: 1,000 St
Kostengruppe DIN 276 2018-12: 334

**2.4.7 Türunterschnitt H 15mm**
Unterschnitt Türblatt, kürzen um max. 15 mm, Türblattdicke über 46 bis 50 mm.
Menge: 4,000 m
Kostengruppe DIN 276 2018-12: 344

**2.4.8 Einbau Blindzylinder Edelstahl**
Menge: 2,000 St
Kostengruppe DIN 276 2018-12: 344

**2.4.9 Türstopper Stahl niro**
Türstopper aus nichtrostendem Stahl, mit Gummipuffer, für Bodenmontage, befestigen mit Dübeln und Schrauben,
Hersteller/Typ '....................................................' vom Bieter einzutragen
.
Menge: 12,000 St
Kostengruppe DIN 276 2018-12: 334

### Abschnitt 3 HOLZ-GLAS-ELEMENTE

#### Titel 3.1 Holz-Glas-Türelemente

*Hinweis: Hinweistext*
Hinweis zur Ausführung:
Alle folgenden Holz-Glas-Türelemente in Rahmenbauweise auf Zarge und Türrahmen aus Echtholzkanteln, Nadelholz (Fichte,Tanne), dreifach lamelliert, durchgehende Decklagen, gleiche Holzart bei allen Elementen

Alle Glasfüllungen der Elemente grundsätzlich als Sicherheitsglas VSG im Oberlichtbereich als Klarglas und im Türbereich mit satinierter Folie im Scheibenzwischenraum!
Alle Holzoberflächen transparent geölt (lösemittelfrei).
Abdichten der Anschlussfugen mittels Schafwolle oder anderem Material aus nachwachsenden Rohstoffen, keine Verwendung von Ortschäumen jeglicher Art!
Abweichende Angaben sh. LV-Positionen.

*Hinweis: Elementnr.: T-E01-13*
Hinweis Folgepos.:
Türnr. T-E01-13

**3.1.1 Holz-Glas-Türelement, ca. B 1030 mm H 2190 mm, Drehtür einflg.**
Innentürelement aus Türblatt und Zarge, als Drehtür, einflügelig, stumpf einschlagend, als barrierefreie Ausführung DIN 18040,
lichte Durchgangsmaße des Gehflügels B/H in mm 'ca. 900/2120, b=min.900mm'

Breite Nennmaß Wandöffnung '1050' mm,
Höhe Nennmaß Wandöffnung '2200' mm, bauphysikalische Anforderungen: bewertetes Schalldämm-Maß DIN 4109 Rw,R 27dB, Bedienungskräfte Klasse 3 DIN EN 12217, Mechanische Festigkeit Klasse 3 DIN EN 1192, Befestigung an Stahlbetonwand, Ausführung mit Stockzarge, Zarge aus Vollholz, Nadelholz, gemäß vorherigem Hinweistext, mit Dämpfungs-/Dichtungsprofil am Anschlag, Montage durch Leibungsverschraubung, verdeckt befestigen, Türblatt in Rahmenbauweise, aus Massivholz/Holzwerkstoff, einfach gefälzt, flächenbündig mit Zarge, Türblattdicke ca. 60 mm, Oberfläche der Schließfläche wie Öffnungsfläche,
Farbton 'Transparent, matt'

Türflügel mit einer satinierten Füllung, aus Verbund-Sicherheitsglas (VSG), mit Bändern, 3 Bänder je Flügel, vorgerichtet für PZ-Schloss, Ausführung gemäß Detail und Einzelbeschreibung,
Ausführung gemäß Detailplanung,
Detailplan:
Detail Innentür T-E01-13
Plan-Nr.: 6013_01_BM0285_000_05_731_0_DT_T13_-_00_2025
Hersteller/Typ '....................................................' vom Bieter einzutragen
.
Menge: 1,000 St
Kostengruppe DIN 276 2018-12: 344

*Hinweis: Elementnr.: T-E01-02*
Hinweis Folgepos.:
Türnr.  T-E01-02

**3.1.2 Holz-Rahmen-Element ca. B 1250 mm H 2190 mm**
Holz-Rahmen-Element aus Brettschichtholz wie Vorpositionen
, ca. B 1250 mm H 2190 mm, mit:
- Breite Nennmaß Wandöffnung '1270' mm, Höhe Nennmaß Wandöffnung '2200' mm, 1-teilig, mittels Stahlwinkeln feuerverzinkt an Stahlprofil verschraubt (Anzahl und Dimensionierung nach Erfordernis)

Ausführung gemäß Detailplanung,
Detailplan:
Detail Glastrennwand T-E01-02
Plan-Nr.: 6013_01_BM0285_000_05_731_0_DT_T02_-_00_2025
Hersteller/Typ '....................................................' vom Bieter einzutragen
.
Menge: 1,000 St
Kostengruppe DIN 276 2018-12: 344

*Hinweis: Elementnr.: T-E01-06*
Hinweis Folgepos.:
Türnr.  T-E01-06

**3.1.3 Innentürel. Wiedereinbau Drehflügeltür 2flg B 1510 mm H 2400 mm Blockzarge/Blendrahmen Vollholz Rahmenbauweise Massivholz OTS**
Innentürelement aus Türblatt und Zarge, Wiedereinbau des Bauteils, seitlich lagernd, als Drehflügeltür, 2-flügelig, mit Geh- und Standflügel, mit Anschlagfalz, komplett demontiertes Element vorher reinigen von Staubverschmutzungen, richten und gangbar machen,
Breite Nennmaß Wandöffnung '1510' mm,

Höhe Nennmaß Wandöffnung '2400' mm,
Ausführung mit Blockzarge/Blendrahmen, Zarge aus Vollholz,
Ansichtsbreite Bekleidung '50' mm,

Dicke Wand '125' mm,
Nennmaß Wandöffnung B ca.1510mm, H ca. 2400mm, Ausfürhung als Blockzarge/Blendrahmen, Zarge aus Vollholz, Ansichtsbreite Bekleidung 50mm, Einbau in Trockenbauwand 125mm in bauseits vorbereitete Leibung
ohne Bodeneinstand
Türblatt in Rahmenbauweise, aus Massivholz, einfach gefälzt, Türflügel transparent mit einer Füllung, mit Obentürschließer.
Element steht zerlegt im Nachbarraum ca. 10m entfernt von geplantem Einbauort
Menge: 1,000 St
Kostengruppe DIN 276 2018-12: 344

#### Titel 3.2 Holz-Glas-Trennwandelemente

*Hinweis: Hinweistext*
Hinweis zur Ausführung:
Alle folgenden Holz-Glas-Elemente in Pfosten-Riegel-Bauweise aus Brettschichtholz, Nadelholz (Fichte/Tanne), durchgehende Decklagen, gleiche Holzart bei allen Elementen.

Alle Glasfüllungen der Türelemente grundsätzlich als Sicherheitsglas VSG im Oberlichtbereich als Klarglas und im Türbereich mit satinierter Folie im Scheibenzwischenraum! Abweichende Angaben sh. LV-Positionen.

Einbau erfolgt entweder in Holz-Pfosten-Riegel-Fassadenelement (nur Innenbereich) oder in flächenbündig mit Wandaußenseiten in von den Ausbaugewerken Trockenbau und Innenputzarbeiten fertiggestellte Wandöffnungen. Alle Holzoberflächen transparent geölt (lösemittelfrei),
Abdichten der Wandanschlussfugen mittels Schafwolle oder anderem Material aus nachwachsenden Rohstoffen, keine Verwendung von Ortschäumen jeglicher Art!
Abweichende Angaben sh. LV-Positionen. abweichende Angaben sh. LV-Positionen.

*Hinweis: Elementnr.: FE-E01-12*
Hinweis Folgepos.:
Holz-Glastrennwand FE-E01-12

**3.2.1 Holz-Glas-Trennwand-Element, ca. B 2415 mm H 2860 mm, 4-teilig, Drehtür einflg. 1Oberlicht 2Seitenteile**
Holz-Glas-Trennwand-Element, ca. B 2415 mm H 2860 mm, mit:
- Breite Nennmaß Wandöffnung '2435' mm, Höhe Nennmaß Wandöffnung '2870' mm, 4-teilig mit: Türelement Nr. T- E01-03, Türblatt und Zarge, als Drehtür, einflügelig, stumpf einschlagend, als barrierefreie Ausführung DIN 18040, mit elementbreitem festverglastem Oberlicht und zwei elementhohen festverglasten Seitenteilen, Befestigung an Beton mittels Stahlwinkeln feuerverzinkt (Anzahl und Dimensionierung nach Erfordernis) und im Bodenbereich an oberflächenfertigem Gussaspaltestrich mittels Leibungsbefestigung,  Schraubstellen sind mit Holzdübeln gemäß Rahmenholz zu verdecken, Fugen sind fest mit

- Türelement mit lichtem Durchgangsmaß des Gehflügels B/H in mm 'ca. 900/2120, b=min.900mm
Türelement: bewertetes Schalldämm-Maß DIN 4109 Rw,R 27 dB, Bedienungskräfte Klasse 3 DIN EN 12217, Mechanische Festigkeit Klasse 3 DIN EN 1192, Befestigung an Holz-Pfosten-Riegelkonstruktion, Ausführung mit Stockzarge, Zarge aus Vollholz (Nadelholz Fichte,Tanne), mit Dämpfungs-/Dichtungsprofil am Anschlag, Montage durch Leibungsverschraubung, verdeckt befestigen, Türblatt in Rahmenbauweise, aus Massivholz (Fichte,Tanne), einfach gefälzt, flächenbündig mit Zarge, Türblattdicke ca. 60 mm, mit drei 3D-Edelstahlbändern, Türfüllung mit satiniertem Verbund-Sicherheitsglas (VSG), vorgerichtet für PZ-Schloss, vorgerichtet für elektrischen Türöffner, vorgerichtet für Obentürschließer, mit Bodendichtung, absenkbar

- Holz-Glas-Element der Oberlicht- und Seitenteile als Holz-Pfosten-Riegel Konstruktion,  Aufsatzkonstruktion mit Deckleisten aus Holz, Pfosten und Riegel aus Brettschichtholz (Fichte,Tanne) wie Türkonstruktion und Türflügel, Holzprofil B 60mm, H ca.300mm, Seitenteile mit einer satinierten Füllung aus Verbund-Sicherheitsglas (VSG), Oberlicht mit einer transparenten Füllung (VSG),

Ausführung gemäß Detailplanung,
Detailplan:
Detail Glastrennwand FE-E01-12
Plan-Nr.: 6013_01_BM0285_000_05_731_0_DT_T03-_-_00_2025
Hersteller/Typ '....................................................' vom Bieter einzutragen
.
Menge: 1,000 St
Kostengruppe DIN 276 2018-12: 346

*Hinweis: Elementnr.: FE-E01-14*
Hinweis Folgepos.:
Holz-Glastrennwand FE-E01-14

**3.2.2 Holz-Glas-Trennwand-Element wie Vorpos., jedoch: ca. B 3040 mm H 2860 mm, 5-teilig, Drehtür einflg. 2Oberlichter 2Seitenteile**
Holz-Glas-Trennwand-Element wie Vorpos. , jedoch: ca. B 3040 mm H 2860 mm, mit:
- Breite Nennmaß Wandöffnung '3060' mm, Höhe Nennmaß Wandöffnung '2870' mm, 5-teilig mit: Türelement Nr. T- E01-05, Türblatt und Stockzarge, als Drehtür, einflügelig, stumpf einschlagend, als barrierefreie Ausführung DIN 18040, mit zwei festverglasten Oberlichtern und zwei türhohen festverglasten Seitenteilen, Befestigung an Beton,
Türfüllung und Seitenteile mit einer satinierten Füllung aus Verbund-Sicherheitsglas (VSG), Oberlicht mit einer transparenten Füllung (VSG),

Holzpfosten vorzurichten mit Lochreihen zur Aufnahme der Regalböden gemäß Folgeposition.

Ausführung gemäß Detailplanung,
Detailplan:
Detail Glastrennwand FE-E01-14
Plan-Nr.: 6013_01_BM0285_000_05_731_0_DT_T05-_-_00_2025
Hersteller/Typ '....................................................' vom Bieter einzutragen
.
Menge: 1,000 St
Kostengruppe DIN 276 2018-12: 346

*Hinweis: Elementnr.: FE-E01-16*
Hinweis Folgepos.:
Holz-Glastrennwand FE-E01-16

**3.2.3 Holz-Glas-Trennwand-Element wie Vorpos., jedoch: ca. B 3540 mm H 2860 mm, 5-teilig, Drehtür einflg. 1Oberlichter 3Seitenteile**
Holz-Glas-Trennwand-Element wie Vorpos. , jedoch: ca. B 3540 mm H 2860 mm, mit:
- Breite Nennmaß Wandöffnung '3560' mm, Höhe Nennmaß Wandöffnung '2870' mm, 5-teilig mit: Türelement Nr. T- E01-04, Türblatt und Stockzarge, als Drehtür, einflügelig, stumpf einschlagend, als barrierefreie Ausführung DIN 18040, - Türelement mit lichtem Durchgangsmaß des Gehflügels B/H in mm 'ca. 1090/2120, b=min.1090mm, Türfüllung mit transparentem Verbund-Sicherheitsglas (VSG), vorgerichtet für PZ-Schloss, mit Bodendichtung, absenkbar
- mit zwei festverglasten Oberlichtern und zwei festverglasten Seitenteilen, Holz-Pfosten-Riegelkonstruktion abweichend von Vorposition mit Profiltiefe 135mm, Befestigung einseitig an Beton und zweiseitig an Stahlprofil jeweils mittels Leibungsbefestigung und im Bodenbereich an oberflächenfertigem Gussaspaltestrich, Schraubstellen sind mit Holzdübeln gemäß Rahmenholz zu verdecken, Seitenteil im Brüstungsbereich mit einer satinierten Füllung aus Verbund-Sicherheitsglas (VSG), weitere Seitenteile und Oberlicht mit einer transparenten Füllung (VSG),

Ausführung gemäß Detailplanung,
Detailplan:
Detail Glastrennwand FE-E01-16
Plan-Nr.: 6013_01_BM0285_000_05_731_0_DT_T04-_-_00_2025
Hersteller/Typ '....................................................' vom Bieter einzutragen
.
Menge: 1,000 St
Kostengruppe DIN 276 2018-12: 346

*Hinweis: Elementnr.: FE-E01-13*
Hinweis Folgepos.:
Holz-Glastrennwand FE-E01-13

**3.2.4 Holz-Glas-Trennwand-Element wie Vorpos., jedoch: B 2420 mm H 2860 mm 1Oberlicht**
Holz-Glas-Trennwand-Element wie Vorpos. , jedoch: ca. B 2420 mm H 2860 mm, mit:
- Breite Nennmaß Wandöffnung '2440' mm, Höhe Nennmaß Wandöffnung '2870' mm, 1-teilig mit: einem festverglasten Oberlicht ca. B 2420mm H 660 mm und seitlichen Pfosten als füllungslose Rahmung,
Oberlicht mit einer transparenten Füllung (VSG),

Ausführung gemäß Detailplanung,
Detailplan:
Detail Glastrennwand FE-E01-13
Plan-Nr.: 6013_01_BM0285_000_05_731_0_DT_F13-_-_00_2025
Hersteller/Typ '....................................................' vom Bieter einzutragen
.
Menge: 1,000 St
Kostengruppe DIN 276 2018-12: 346

*Hinweis: Elementnr.: FE-E01-15*
Hinweis Folgepos.:
Holz-Glastrennwand FE-E01-15

**3.2.5 Holz-Glas-Trennwand-Element wie Vorpos., jedoch: B 2630 mm H 650 mm 1Oberlicht**
Holz-Glas-Trennwand-Element wie Vorpos. , jedoch: ca. B 2630 mm H 650 mm, mit:
- Breite Nennmaß Wandöffnung '2650' mm, Höhe Nennmaß Wandöffnung '670' mm, 1-teilig mit: einem festverglasten Oberlichter, Oberlicht mit einer transparenten Füllung (VSG), Befestigung an Beton (eine Seite Höhe 650mm) und Stahlprofil (restliche drei Seiten)

Ausführung gemäß Detailplanung,
Detailplan:
Detail Glastrennwand FE-E01-15
Plan-Nr.: 6013_01_BM0285_000_05_731_0_DT_F15-_-_00_2025
Hersteller/Typ '....................................................' vom Bieter einzutragen
.
Menge: 1,000 St
Kostengruppe DIN 276 2018-12: 346

### Abschnitt 4 BESCHLÄGE, AUSSTATTUNG, SONSTIGES

#### Titel 4.1 Beschläge

**4.1.1 Drückergarnitur Wechselgarn. Drücker Türknauf Stahl niro**
Drückergarnitur DIN EN 1906, Gebrauchskategorie Klasse 4, Dauerfunktionstüchtigkeit Klasse 7, Ausführungsart Typ B, als Wechselgarnitur mit Drücker und Türknauf, Maße DIN 18273, aus nichtrostendem Stahl, matt geschliffen, Drücker- und Schlüsselrosette, mit Drückerstift 8 mm, gelocht für Profilzylinder, verdeckt verschrauben,
Ausführung 'sh. Darstellung Anlage 1 - Richtdesign Drückergarnitur'

Hersteller/Typ '....................................................' vom Bieter einzutragen
.
Menge: 5,000 St
Kostengruppe DIN 276 2018-12: 344

**4.1.2 Drückergarnitur Drücker-Drückergarn. Stahl niro**
Drückergarnitur DIN EN 1906, Gebrauchskategorie Klasse 4, Dauerfunktionstüchtigkeit Klasse 7, Ausführungsart Typ B, als Drücker-Drückergarnitur, Maße DIN 18255, aus nichtrostendem Stahl, matt geschliffen, Drücker- und Schlüsselrosette, gelocht für Profilzylinder, verdeckt verschrauben,
Ausführung 'sh. Darstellung Anlage 1 - Richtdesign Drückergarnitur'

Hersteller/Typ '....................................................' vom Bieter einzutragen
.
Menge: 3,000 St
Kostengruppe DIN 276 2018-12: 344

**4.1.3 Drückergarnitur Badtürdrückergarn. Stahl niro Schlossentfernung 78mm, Beh.-WC**
Drückergarnitur DIN EN 1906, Gebrauchskategorie Klasse 4, Dauerfunktionstüchtigkeit Klasse 7, Ausführungsart Typ B, als Badtürdrückergarnitur für Behinderten-WC, Maße DIN 18255, aus nichtrostendem Stahl, matt geschliffen, Drückerrosette, Entfernung Schloss 78 mm, mit Drückerstift 8 mm, mit Riegelolive, Schauscheibe, Notentriegelung von außen, jederzeit entriegelbar (z. B. mittels Münzschlitz), für Behinderten-WC geeignet, verdeckt verschrauben,
Ausführung 'sh. Darstellung Anlage 2 - Richtdesign Badgarnitur'

Hersteller/Typ '....................................................' vom Bieter einzutragen
.
Menge: 1,000 St
Kostengruppe DIN 276 2018-12: 344

**4.1.4 Drückergarnitur Badtürdrückergarn. Stahl niro Schlossentfernung 78mm**
Drückergarnitur DIN EN 1906, Gebrauchskategorie Klasse 4, Dauerfunktionstüchtigkeit Klasse 7, Ausführungsart Typ B, als Badtürdrückergarnitur, Maße DIN 18255, aus nichtrostendem Stahl, matt geschliffen, Drückerrosette, Entfernung Schloss 78 mm, mit Drückerstift 8 mm, mit Riegelolive, Schauscheibe, Notentriegelung von außen, jederzeit entriegelbar, verdeckt verschrauben,
Ausführung 'sh. Darstellung Anlage 2 - Richtdesign Badgarnitur'

Hersteller/Typ '....................................................' vom Bieter einzutragen
.
Menge: 3,000 St
Kostengruppe DIN 276 2018-12: 344

**4.1.5 Einsteckschloss ungefälzte Türen Profilzylinder Dornmaß 65mm**
Einsteckschloss für ungefälzte Türen, vorgerichtet für Profilzylinder DIN 18252, 2tourig, Dornmaß 65 mm, Stulp aus nichtrostendem Stahl, Falle und Riegel aus Stahl, poliert und vernickelt,
Hersteller/Typ '....................................................' vom Bieter einzutragen
.
Menge: 8,000 St
Kostengruppe DIN 276 2018-12: 344

**4.1.6 Einsteckschloss ungefälzte Türen Badausführung Dornmaß 65mm**
Einsteckschloss für ungefälzte Türen, als Badausführung, 1tourig, Dornmaß 65 mm, Schlossentfernung 78 mm, Stulp aus nichtrostendem Stahl, Falle und Riegel aus Stahl, poliert und vernickelt,
Hersteller/Typ '....................................................' vom Bieter einzutragen
.
Menge: 4,000 St
Kostengruppe DIN 276 2018-12: 344

**4.1.7 Türunterschnitt H 15mm**
Unterschnitt Türblatt, kürzen um max. 15 mm, Türblattdicke über 46 bis 50 mm.
Menge: 4,000 m
Kostengruppe DIN 276 2018-12: 344

**4.1.8 Einbau Blindzylinder Edelstahl**
Menge: 2,000 St
Kostengruppe DIN 276 2018-12: 344

**4.1.9 Türstopper Stahl niro**
Türstopper aus nichtrostendem Stahl, mit Gummipuffer, für Bodenmontage, befestigen mit Dübeln und Schrauben,
Hersteller/Typ '....................................................' vom Bieter einzutragen
.
Menge: 12,000 St
Kostengruppe DIN 276 2018-12: 334

#### Titel 4.2 Ausstattung

**4.2.1 Obentürschließer barrierefrei Innentür einflg. Endanschlag Öffnungsdämpfung Gleitschiene Öffnungsbegrenzung Korrosionsbeständigkeit Kl.4**
STLB-Bau 2025-10 029
Obentürschließer als barrierefreie Ausführung DIN 18040, für Innentür, einflügelig,
Türbreite in mm 'ca.1100mm'

mit Öffnungsdämpfung und Endanschlag, mit Öffnungsbegrenzung, Einbau in Bandseite, Farbton silber, Korrosionsbeständigkeit DIN EN 1670 Klasse 4,
Hersteller und Typ '....................................................' vom Bieter einzutragen
.
Menge: 3,000 St
Kostengruppe DIN 276 2018-12: 344

#### Titel 4.3 Sonstiges

*Hinweis: Hinweistext*
Die Verfugung der Folgeposition erfolgt raum- und flurseitig der Holz-Glaselemente leicht zurückgesetzt von Zargen-Außenkante.

**4.3.1 Abdichtung Anschlussfuge innen elast.Dichtstoff PUR B bis 10mm**
STLB-Bau 2025-10 032
Abdichtung der Anschlussfuge zum Innenbereich, zwischen Rahmen aus Laubholz und Gipsplatte, grundiert, 3-seitige innere Abdichtung mit elastischem Dichtstoff Industrieverband Dichtstoffe IVD-Merkblatt Nr 9, Basis Polyurethan, farbig,
Farbton 'hellgrau, annähernd NCS S 0300-N'

Fugenbreite bis 10 mm, Verhältnis Fugenbreite zu Dichtstofftiefe 1:1, einschl. systemgebundenem Primer und Hinterfüllmaterial.
Menge: 100,000 m
Kostengruppe DIN 276 2018-12: 344

### Abschnitt 5 MÖBELEINBAUTEN

#### Titel 5.1 Regalböden

**5.1.1 Regalböden, Leimholzplatte, Fichte, Tanne**
*** Grundposition ZZ 1.0
Regalböden, Leimholzplatte Fichte/Tanne - Massivholzplatte (1-lagig) - A-Qualität - künstlich getrocknet (HF 8-12%),
Maße insgesamt BxTxH ca. 875 x 200 x ca.27mm
fein geschliffen und geölt gemäß Leistungsbeschreibung Holz-Pfosten-Riegelfassade
mittels Keilverbinder: Langhülsen und an den Stirnseiten der Regalböden eingefräster Profilschiene Maße (L x B x H): 195 x 12 x 10, Anzahl Vorbohrungen: 3 ,verdeckt an Holzpfosten befestigt, inkl. aller notwendigen Arbeiten wie Ausfräsung der Regalstirnseiten

Detailplan:
Detail Glastrennwand FE-E01-14
Plan-Nr.: 6013_01_BM0285_000_05_731_0_DT_T05-_-_01_2025

Hersteller und Typ 'Fa.Keilverbinder, System KVS'
oder gleichwertig,

Hersteller und Typ '....................................................' vom Bieter einzutragen
.
Menge: 12,000 St
Kostengruppe DIN 276 2018-12: 346

**5.1.2 Regalböden, wie Vorpos., jedoch Furnierschichtplatte, Fichte/Tanne**
*** Wahlposition ZZ 1.1
Regalböden, wie Vorpos., jedoch Fichte/Tanne
Maße insgesamt BxTxH ca. 875 x 200 x ca.27mm,
fein geschliffen und geölt gemäß Leistungsbeschreibung Holz-Pfosten-Riegelfassade

mittels Keilverbinder: Langhülsen und an den Stirnseiten der Regalböden eingefräster Profilschiene Maße (L x B x H): 195 x 12 x 10, Anzahl Vorbohrungen: 3 ,verdeckt an Holzpfosten der Fassade befestigt, inkl. aller notwendigen Arbeiten wie Ausfräsung der Regalstirnseiten
Menge: 12,000 St
Kostengruppe DIN 276 2018-12: 339

**5.1.3 Regalböden, Furnierschichtplatte, HPL-beschichtet**
*** Wahlposition ZZ 1.1
Regalböden, Furnierrschichtplatte, Sichtseiten mit Schichtstoff
EGGER  H3409 ST38 Montain Larch o. glw.
Maße insgesamt BxTxH ca. 875 x 200 x 30mm,
mittels Keilverbinder verdeckt an Holzpfosten befestigt

Hersteller und Typ HPL '....................................................' vom Bieter einzutragen
.
Menge: 12,000 St
Kostengruppe DIN 276 2018-12: 346

**5.1.4 Begrenzungsstangen über Regalböden**
Begrenzungsstangen über Regalböden aus Aluminiumrohr eloxiert, E6, Farbton Bronze (C33,C34), inkl. notwendiger Bohrungen in Pfostenprofilen und Lagefixierung, Einbau in Holz-Glas-Trennwandelement F E01-14 vor Montage des Türelementes
Menge: 12,000 St
Kostengruppe DIN 276 2018-12: 346
